# Eigenbetriebe Emslandhallen_Halle IV
Angebotsaufforderung (GAEB 90, DA83)
DV-Nummer: 2019-018
Währung: EUR
Auftraggeber: Eigenbetriebe Emslandhallen, Lindenstraße 24a, 49808 Lingen

## Lamellenlüfter
Datum: 07.10.26

*Hinweis*
Bauherr: Emslandhallen Lingen, Lindenstraße 24a, 49808
Lingen

Leistungsort: Kaiserstraße 10a, 49809 Lingen

Anlass:
Bei Voruntersuchungen und Ortsbegehungen wurden zum
Teil erhebliche Defizite im Bereich
des Brandschutzes, insbesondere hinsichtlich der
Sicherstellung der Rettungswege sowie der
Rauchableitung festgestellt.
Die erforderlichen baulichen Maßnahmen zur Erfüllung
der brandschutztechnischen
Anforderungen wurden im Rahmen eines
Brandschutzkonzeptes sowie einer Räumungs- und
Entrauchungssimulation ermittelt und sind diesem
Antrag beigefügt.

Planungsziel:
Ziel ist die brandschutztechnische und statische
Ertüchtigung des Gebäudes "Halle IV" gemäß
den beschriebenen Anforderungen des beigefügten
Brandschutzkonzeptes sowie der
beigefügten Räumungs- und Entrauchungssimulation.

Deckenkonstruktion der Büroeinbauten im Obergeschoss
Im Zuge von Ortsbesichtigungen und Bestandsaufnahmen
wurde festgestellt, dass die
Trockenbaukonstruktion der Decken über dem
Obergeschoss an zahlreichen Stellen über
Stahlseile am Dachtragwerk der umhüllenden Halle
abgehängt ist. Nach statischer Überprüfung
wurde festgestellt, dass es durch die zusätzliche
Einleitung von Punktlasten zu einer
Überlastung des Hallentragwerkes kommt und demzufolge
diese Abhängungen entfernt werden
müssen. Dazu werden die vorhandenen Trockenbaudecken,
bis auf die vorhandenen
Querträger, welche zur Aussteifung der vorhandenen
Trockenbauwände dienen, entfernt. Über
eine neue Stahlkonstruktion mit begehbarer
Trapezblechauflage wird die neue
Deckenkonstruktion in Trockenbauweise abgehängt und
statisch abgetragen.

Innenwände
Gemäß Brandschutzkonzept wird an bestimmte Innenwände
im Gebäude die Anforderung
feuerhemmend (F30) gestellt, um die im
Brandschutzkonzept definierten Nutzungseinheiten
brandschutztechnisch zu trennen. Diese Innenwände
werden im Zuge der Baumaßnahme
hinsichtlich ihrer brandschutztechnischen Eignung
genauer überprüft und ggf. ertüchtigt.

Treppenhäuser
Die vorhandenen Treppenhäuser werden gemäß den
Bedingungen des Brandschutzkonzeptes
so ertüchtigt, dass sie die Anforderungen an einen
notwendigen Treppenraum gem. § 15
NBauO erfüllen. Im Bereich der beiden Treppenhäuser an
der Nordseite des Gebäudes (0-046
und 0-048), wird auch der angrenzende Windfang (0-047)
entsprechend der Anforderungen an
einen notwendigen Treppenraum ertüchtigt, um den
direkten Ausgang ins Freie aus den v.g.
Treppenhäusern zu gewährleisten.

Treppen
Die vorhandene Treppenanlage in dem Flur (0-094) wird
im Obergeschoss bis zu dem hier
befindlichen Flur (1-074) erweitert und stellt somit
den 2. Rettungsweg der Büroeinheiten im
Obergeschoss dieses Bereiches sicher.

Außentüren
Zur Sicherstellung einer wirksamen Entrauchung des
Gebäudes im Brandfall, sind ausreichend
Zuluftöffnungen erforderlich. Dazu werden die
vorhandenen Außentüren mit automatischen
Antrieben ausgestattet, die gesteuert über die
Brandmeldeanlage (BMA), im Brandfall die Türen
öffnen.
Des Weiteren sind, zur Einhaltung der maximalen
Rettungsweglängen von 35 m und zur
Einhaltung der Forderung nach zwei unabhängigen
baulichen Rettungswegen, zusätzliche
Ausgänge ins Freie herzustellen. Insgesamt werden
sieben zusätzliche Ausgänge benötigt.
Diese werden im Bereich der vorhandenen
Fassaden-Fenstern eingebaut. Dazu wird die
vorhandene Fensterbrüstung abgebrochen. Der neu zu
erstellende Fensterbereich oberhalb der
neuen Außentüren sowie die Außentüren selber erhalten
die gleiche Optik wie die bereits
existierenden Außentüren, um eine einheitliche
Gesamtansicht zu erhalten. Auch diese neuen
Außentüren werden mit an die BMA gekoppelten Antrieben
zur automatischen Öffnung
ausgestattet.

Innentüren / Innenfenster
Wie bereits beschrieben sind ausreichend
Zuluftöffnungen notwendig, um eine wirksame
Entrauchung des Gebäudes im Brandfall über die Rauch-
und Wärmeabzugsgeräte zu
gewährleisten. Aus diesem Grund werden die
innenliegenden Hauptzugangstüren zu den
Erschließungsfluren der Büronutzungsbereiche mit
automatischen Antrieben ausgestattet, die
über die BMA gesteuert, die Türen im Falle eines
Brandes öffnen.
Die sonstigen Innentüren, sofern sich an diese Türen
Anforderung aus dem Brandschutzkonzept
ergeben, werden überprüft und entsprechend der
gestellten Anforderungen ertüchtigt oder
ausgetauscht.
Die Eignung der sonstigen Innenfenster wird
hinsichtlich der Anforderungen, die sich aus dem
Brandschutzkonzept ergeben ebenfalls geprüft und wenn
notwendig ausgetauscht.

Rauchschutz
Um die Rauchfreihaltung der Rettungswege
sicherzustellen wird das Gebäude gemäß
Brandschutzkonzept in 12 Rauchabschnitte unterteilt.
Die Rauchschutztrennung erfolgt
überwiegend über die vorhandenen Innenwände, welche
bis unter die Dachhaut geführt sind
und so die Rauchweiterleitung in einen benachbarten
Rauchabschnitt unterbinden.
Im Bereich der Achse B, wird im Obergeschoss oberhalb
der Decke eine geeignete
Rauchschürze installiert, um den Rauchübertritt in den
angrenzenden Rauchabschnitt zu
verhindern.
Auch der zur Halle (0-083) hin offene
Haupterschließungsgang (0-067) wird im Bereich des
Cafés im Brandfall mit einer geeigneten Rauschschürze
abgetrennt.

Brandmeldeanlage
Das Gebäude wird mit einer flächendeckenden
Brandmeldeanlage (BMA) mit Aufschaltung zur
Feuerwehr ausgestattet. Die BMA steuert ebenfalls die
Betätigung der Rauch- und
Wärmeabzugsgeräte (NRWG) sowie die Steuerung der
entsprechenden Innen- und Außentüren
zur Zuluftführung. Im Brandfall erfolgt so eine
automatische Öffnung der angesteuerten Innen-
und Außentüren sowie der NRWG im Dachbereich.

Rauch- und Wärmeabzugsgeräte
Die vorhandenen Natürlichen Rauch- und
Wärmeabzugsgeräte (NRWG) im Bereich der
Lichtbänder werden hinsichtlich ihrer Funktion
überprüft und ggf. erneuert. Die Steuerung erfolgt
über eine Kopplung mit der Brandmeldeanlage sowie über
Handauslöser im Gebäude.

Leitungsführungen
Die vorhandenen Leitungsführungen und
Leitungsdurchführungen werden hinsichtlich der im
Brandschutzkonzept dargestellten Anforderung geprüft
und ggf. entsprechend
brandschutztechnisch ertüchtigt.

Kunsthalle
Aktionsgalerie
Im Bereich des Flures (0-105) befindet sich derzeit
eine sog. Aktionsgalerie der Kunsthalle für
spezielle Aktionen (Kunstvermittlung für Kinder,
etc.). Da über diesen Flur auch die
Rettungswege aus den angrenzenden Büroeinheiten
führen, wird dieser Bereich mit einer
feuerhemmenden Einhausung versehen (Wände, Decke;
Türen/Fenster), und so
brandschutztechnisch vom Flur abgetrennt.

*Hinweis*
Der Betrieb der Halle IV läuft während der Bauzeit
uneingeschränkt weiter. Aus diesem
Grund ist eine zeitversetzte Ausführung der
Einzelleistungen einzukalkulieren und in
Absprache mit der örtlichen Bauleitung durchzuführen.
Außerdem ist auf den Schutz der
Mieter und Nutzer jederzeit zu achten.

Für die Leistungen dieses Gewerkes gilt die VOB.

*Hinweis*
Vorbemerkung zum Sicherheits- und Gesundheitsschutz
auf der Baustelle

Arbeitssicherheit:
Sicherheits- und Arbeitsbereiche sind weiträumig
abzusichern und mit der Bauleitung
abzustimmen.
Entsprechend des Arbeitsschutzgesetzes S 19 vom 7.
August 1996 gilt für die Baustelle und
alle Arbeiten die "Verordnung über Sicherheit und
Gesundheitsschutz auf Baustellen"
(Baustellenverordnung) in der letzten gültigen Fassung.
Vom Auftraggeber wird deshalb ein Fachingenieur als
"Sicherheitskoordinator" eingesetzt,
welcher die Durchführung und Übenvachung der vor
beschriebenen  Verordnung ausführt. Er ist
im Rahmen seines Auftrages auf der Baustelle gegenüber
allen Beteiligten  weisungsberechtigt.
Der Auftragnehmer hat alle im Zusammenhang mit dieser
Verordnung erforderlichen
Maßnahmen durchzuführen und  die Weisungen des
Koordinators zu befolgen. Eventuell
enstehende Kosten hierfür werden nicht gesondert
vergütet.
SiGeKo Allgemeine Sicherheitsanweisungen:
Die folgenden Vorschriften sind bei der Arbeit
einzuhalten:
-die Berufsgenossenschaftlichen Vorschriften
(Unfallverhütungsvorschriften) für Sicherheit und
Gesundheit bei der Arbeit,
-berufsgenossenschaftliche Regeln für Sicherheit und
Gesundheit bei der Arbeit,
-die Berufsgenossenschaftlichen Informationen für
Sicherheit  und Gesundheit bei der Arbeit,
-die Verordnung über Arbeitsstätten (ArbStättV), - die
Arbeitsstättenrichtlinien.
Die Gefährdungsbeurteilung gemäß Arbeitsschutzgesetz
(SS 5 und 6) ist vor den Tätigkeiten
auf der Baustelle vorzulegen.
Die auf der Baustelle eingesetzten Mitarbeiter (auch
Mitarbeiter von Subunternehmern) sind
mindestens 1 x jährlich entsprechend den ausgeführten
Tätigkeiten zu unterweisen (S 4 IJVV
Grundsätze der Prävention (BGV Al )). Diese
Unterweisung ist aktenkundig zu machen und
dem  Sicherheitskoordinator auf Nachfrage vorzulegen.

 Von jeder auf der Baustelle tätigen Firma muss
mindestens eine deutschsprachige
Aufsichtsperson auf der Baustelle vorhanden sein.
 Auf der Baustelle herrscht Alkohol- und
Rauschmittelverbot. Das Mitführen von
Explosionsstoffen sowie Waffen und Munition im Sinne
des Waffengesetzes ist untersagt.
Der Unternehmer hat folgende Voraussetzungen für die
Organisation der Ersten-Hilfe
bereitzustellen:
- Meldeeinrichtungen, über die Hilfe herbeigerufen
werden kann (Telefon, Handy u. a.),
-Erste-Hilfe-Material (Verbandkästen),  - Ersthelfer,
je nach Beschäftigtenzahl. (S 26 Grundsätze
der Prävention BGV Al)

### Titel 01 Lamellenlüfter

**01.1 Baustelleneinrichtung**
Baustelleneinrichtung, Einrichten, Vorhalten während
der
Bauzeit sowie Räumen der Baustelle, Gestellung der
Tagesunterkünfte und Magazin, Maschinen, Geräte, Krane
soweit erforderlich, einschl. Abfuhr aller nicht
benötigten
Baumaterialien sowie Reinigung aller in Anspruch
genommenen
Flächen, soweit nicht in den Einheitspreisen enthalten
Menge: 1,000 psch

**01.2 Sicherungsmaßnahmen gegen Absturz**
Herstellen, Vorhalten, erforderliches Umsetzen sowie
Rückbauen sämtlicher für die Ausführung der Arbeiten
erforderlichen Absturzsicherungsmaßnahmen im Bereich
der
Dachflächen und Lichtbänder gemäß den geltenden
Vorschriften.
Die Leistung umfasst sämtliche zur sicheren Ausführung
der
Demontage- und Montagearbeiten notwendigen
Einrichtungen
und Maßnahmen einschließlich deren Vorhaltung für die
Dauer
der Arbeiten.
Absturzsicherungen auf dem Dach können für die Arbeiten
genutzt werden. Erforderliche zusätzliche
Sicherungsmaßnahmen innerhalb des Gebäudes oder im
Bereich der Lichtbänder sind mit einzukalkulieren.
Menge: 1,000 psch

**01.3 Aufbauen Gerüsttreppe einläufig H 9-10m**
STLB-Bau 2026-04 001
Aufbauen Gerüsttreppe, einläufig,
Verankerung am Bauwerk, Gerüsttreppe von Standfläche
bis
zur obersten Gerüstlage, Höhe über 9 bis 10 m.
Menge: 5,000 St

**01.4 Demontage der Drahtglasfelder**
Demontage vorhandener Drahtglasfelder und Leisten
einschließlich aller Befestigungs- und
Anschlussbauteile im
Bereich der vorgesehenen Lamellenlüfteröffnungen.
Inklusive
Ausbau vorhandener Glasfelder, Demontage von
Befestigungselementen und Abdeckprofilen, Schutz
angrenzender Bauteile vor Beschädigung, Verladen,
Abtransport und fachgerechte Entsorgung sämtlicher
Materialien einschließlich der anfallenden
Entsorgungskosten.
Menge: 7,000 St

**01.5 Lieferung und Montage von Lamellenlüfter**
Lieferung und Montage von Lamellenlüftern für den
Einbau in
das vorhandene Lichtband der Satteldachlandschaft.

Ventra RWA+Lüftung 24-Volt Ventra Lamellenlüfter 070-8
qualifiziertes NRWG DIN/EN 12101-2 Aerodynamische
Rauchabzugsfläche Aa: 0,706 m² "AUF/ZU"- Betätigung 24
Volt
(1 Amp.) Hohe isolierte Gerätebasis umlaufend
dichtgeschweißte Konstruktion aus gehärteten
Seewasser- und
korrosionsbeständigen Aluminium AlMg 3, im geöffneten
Zustand Sturm resillient Kein Überschlag auf die
Dachfläche
Lamellendrehpunkte freischwimmend gelagert in
korrosionsbeständigen Lagern als torsionsfreie
Konstruktion
witterunsbeständige u. silikonfreie
EPDM-Profildichtungen
zwischen Lamellen und Gerätebasis als Wind- u.
Regendichter
Kantenschutz inkl. Dichtbürsten für erhöhte
Luftdichtigkeit
umlaufenden S4-Flansch gedämmt zur Anbindung in eine
Pfosten- Riegel Glas Konstruktion Lamellenausfachung:
2-fach
Isolierglas mit mattiert heller Folie im SZR Ug-Wert:
1,3 W/m²K
DIN/EN 673 Brandverhalten Verglasung: A1 nicht brennbar
gem. DIN/EN 13501-1 Lamellen 6° schräg angeordnet
Scharnier- Drehpunkt hochseitig kontrollierte
Entwässerung
über Drainagen als selbstreinigende Konstruktion -
Öffungswinkel 90° Lamellenanzahl: 8 Segmente
Durchsturzsicher GS-BAU-18 komplett werkseitig
vormontiert
Geräteabmessung BxH: 660 x 1840 cm Flanschabmessung
BxH: 820 x 2.000 mm Gewicht: 77 kg
Inklusive sämtlicher Anschluss- und
Abdichtungsarbeiten sowie
einer Funktionsprüfung der beweglichen Bauteile nach
Montage
einschließlich Dokumentation sowie Lieferung und
Verlegung
aller erforderlichen Steuer- und Anschlussleitungen,
Anschluss
der 24-V-Antriebe an die vorhandene RWA-Anlage,
Inbetriebnahme und Funktionsprüfung.
Menge: 7,000 St

**01.6 Notstromakkumulatoren für vorhandene RWA-Anlage**
Liefern, montieren und in Betrieb nehmen von
Notstromakkumulatoren für vorhanden RWA-Anlage. Die
Akkumulatoren sind entsprechend den Anforderungen der
vorhandenen RWA-Zentrale sowie der angeschlossenen
Verbraucher zu dimensionieren und auf die neuen
Lamellenlüfter abzustimmen.
Menge: 7,000 St

**01.7 Zentrale**
Zentrale  in  AP-Kunststoffgehäuse,
Abmessung:  220x145x85  mm (HxBxT)
Gehäusefarbe:  RAL 2011
mit eingebauter  RWA-Bedienstelle  für  die  Funktionen
"RWA-Auf", "RWA-Zu", eingebautem  Lüftungstaster  mit
den
Funktionen  Lüftung-Auf, -Stopp,  -Zu. Weiterleitung
der
Meldungen  "RWA  ausgelöst und  "Störung",
Leitungsüberwachung  der Melderkreise  (autom.  Melder,
RWA-Bedienstellen  und  angeschlossene  Antriebe)
für 24  \/  DC  Antriebe  mit  eigener  Last-  oder
Endabschaltung  mit einer  gesamten  Stromaufnahme  von
max.  2 A
es können angeschlossen werden:
- bis 10  RWA-Bedienstellen
- bis 10  automatische  Melder  in  2-Leiter-Technik
- bis10  externe  Lüftungstaster  Auf/Stop/Zu  (mit
oder  ohne
Auf-Anzeige)
- 24  V  DC  Sirene  oder  Blitzleuchte,  max.  100
mA zur
potenzialfreien  Meldung:  RWA  ausgelöst
(Schließerkontakt)
und  Störung  (Öffnerkontakt),  24 V / max.  0,5A
Notauslösetaster (optional)  NAT-DIN  a.P.  für  ETZ,
24  Volt,
EMZ  24V, drei Anzeigen,  inkl.  Montage.
Menge: 1,000 St

### Titel 99 Regiearbeiten

*Hinweis*
Stundenlohnarbeiten, die eventuell anfallen, sind vor
Arbeitsbeginn anzuzeigen und innerhalb von drei
Arbeitstagen
bescheinigen zu lassen oder innerhalb einer Woche an
die
Bauleitung zu schicken.

Später vorgelegte Rapportzettel können nicht anerkannt
werden.

Meister, Vorarbeiter und Kundendienstmonteure werden
mit den
Stundensätzen für Facharbeiter vergütet. In den Sätzen
sind
Auslösung sowie sämtliche Zulagen
enthalten.

Alle auf Nachweis auszuführenden Arbeiten werden bis
zur
Fertigstellung der Anlage zu diesen Preisen vergütet,
Material
wird zu den Angebots-Lieferpreisen vergütet !

**99.1 Stundenlohnarbeiten Facharbeiter**
Stundenlohnarbeiten Facharbeiter gem. VOB/B  15,
mittlerer
Stundensatz. Ausführung nur nach ausdrücklicher
Aufforderung
bzw. Freigabe durch die Bauleitung des AG.
Stundenzettel sind
arbeitstäglich bei der Bauleitung / dem Bauherrn
vorzulegen und
abzeichnen zu lassen.
Menge: 30,000 h

**99.2 Stundenlohnarbeiten Bauhelfer**
Stundenlohnarbeiten Facharbeiter gem. VOB/B  15,
mittlerer
Stundensatz. Ausführung nur nach ausdrücklicher
Aufforderung
bzw. Freigabe durch die Bauleitung des AG.
Stundenzettel sind
arbeitstäglich bei der Bauleitung / dem Bauherrn
vorzulegen und
abzeichnen zu lassen.
Menge: 30,000 h

USt %: 19,00
